# Thermostatic shower mixer with shower set. Brusehd gold - Serie Adagio de Ramón Soler

- Propiedad del archivo: CONSTRUNARIO
- Formato: FIEBDC-3/2012
- Programa: Construnario Versión 3.51
- Fecha de los precios: 19/03/2024
- Divisa: EUR

**913401DOC** u Thermostatic shower mixer with shower set. Brusehd gold - Serie Adagio de Ramón Soler
Precio: 71830
Thermostatic shower mixer with shower set. Brusehd gold Código EAN: 8428506063169
