# Termostático de baño-ducha con equipo de ducha, referencia 913901MO de la serie Adagio de Ramón Soler. Cromado - Serie Adagio de Ramón Soler

- Propiedad del archivo: CONSTRUNARIO
- Formato: FIEBDC-3/2012
- Programa: Construnario Versión 3.51
- Fecha de los precios: 19/03/2024
- Divisa: EUR

**913901MO** u Termostático de baño-ducha con equipo de ducha, referencia 913901MO de la serie Adagio de Ramón Soler. Cromado - Serie Adagio de Ramón Soler
Precio: 522.10
Conjunto grifo termostático de baño-ducha, manetas en forma de aspa con inversor integrado, teleducha cilíndrica antical de diseño minimalista, flexo con extremo giratorio de 1,75m y soporte de pared metálico, cromado de alta resistencia Diamond Finish Código EAN: 8428506063114
