# Termostático de baño-ducha, referencia 913901SNM de la serie Adagio de Ramón Soler. Negro mate - Serie Adagio de Ramón Soler

- Propiedad del archivo: CONSTRUNARIO
- Formato: FIEBDC-3/2012
- Programa: Construnario Versión 3.51
- Fecha de los precios: 19/03/2024
- Divisa: EUR

**913901SNM** u Termostático de baño-ducha, referencia 913901SNM de la serie Adagio de Ramón Soler. Negro mate - Serie Adagio de Ramón Soler
Precio: 621.00
Grifo termostático de baño-ducha, manetas en forma de aspa con inversor integrado, sistemas termostop limitador de temperatura, hotblock antiquemaduras, anticorrosión patentado y negro mate de alta resistencia por su tratamiento electrostático sobre galvanizado Código EAN: 8428506061219
