# Bimando de lavabo para repisa, referencia 914201NM de la serie Adagio de Ramón Soler. Negro mate - Serie Adagio de Ramón Soler

- Propiedad del archivo: CONSTRUNARIO
- Formato: FIEBDC-3/2012
- Programa: Construnario Versión 3.51
- Fecha de los precios: 19/03/2024
- Divisa: EUR

**914201NM** u Bimando de lavabo para repisa, referencia 914201NM de la serie Adagio de Ramón Soler. Negro mate - Serie Adagio de Ramón Soler
Precio: 545.40
Grifo de lavabo bimando para repisa con manetas en forma de aspa, caño 170mm y giratorio 360º, sistema anticorrosión patentado y negro mate de alta resistencia por su tratamiento electrostático sobre galvanizado Código EAN: 8428506061158
