# Washbasin 3 hole mixer spout 170 mm. Black Matte - Serie Adagio de Ramón Soler

- Propiedad del archivo: CONSTRUNARIO
- Formato: FIEBDC-3/2012
- Programa: Construnario Versión 3.51
- Fecha de los precios: 19/03/2024
- Divisa: EUR

| Código | Ud | Descripción | Precio |
|---|---|---|---|
| 914201NM | u | Washbasin 3 hole mixer spout 170 mm. Black Matte - Serie Adagio de Ramón Soler | 53480 |
