# Washbasin 3 hole mixer spout 170 mm. Chrome - Serie Adagio de Ramón Soler

- Propiedad del archivo: CONSTRUNARIO
- Formato: FIEBDC-3/2012
- Programa: Construnario Versión 3.51
- Fecha de los precios: 19/03/2024
- Divisa: EUR

**914201_RSO** u Washbasin 3 hole mixer spout 170 mm. Chrome - Serie Adagio de Ramón Soler
Precio: 35650
Washbasin 3 hole mixer spout 170 mm. Chrome Código EAN: 8428506060984
