# Washbasin 3 hole mixer spout 190 mm. Black matte - Serie Adagio de Ramón Soler

- Propiedad del archivo: CONSTRUNARIO
- Formato: FIEBDC-3/2012
- Programa: Construnario Versión 3.51
- Fecha de los precios: 19/03/2024
- Divisa: EUR

**914202NM** u Washbasin 3 hole mixer spout 190 mm. Black matte - Serie Adagio de Ramón Soler
Precio: 55130
Washbasin 3 hole mixer spout 190 mm. Black matte Código EAN: 8428506061165
