# Bimando de lavabo alto para repisa, referencia 914202OC de la serie Adagio de Ramón Soler. Oro cepillado - Serie Adagio de Ramón Soler

- Propiedad del archivo: CONSTRUNARIO
- Formato: FIEBDC-3/2012
- Programa: Construnario Versión 3.51
- Fecha de los precios: 19/03/2024
- Divisa: EUR

**914202OC** u Bimando de lavabo alto para repisa, referencia 914202OC de la serie Adagio de Ramón Soler. Oro cepillado - Serie Adagio de Ramón Soler
Precio: 656.10
Grifo de lavabo alto bimando para repisa, con manetas en forma de aspa, caño 190mm y giratorio 360º, sistema anticorrosión patentado y oro cepillado de alta resistencia por su tratamiento PVD Código EAN: 8428506061332
