# Columna monomando para bañera con equipo de ducha, referencia 918503DOC de la seria Adagio de Ramón Soler. Oro cepillado - Serie Adagio de Ramón Soler

- Propiedad del archivo: CONSTRUNARIO
- Formato: FIEBDC-3/2012
- Programa: Construnario Versión 3.51
- Fecha de los precios: 19/03/2024
- Divisa: EUR

**918503DOC** u Columna monomando para bañera con equipo de ducha, referencia 918503DOC de la seria Adagio de Ramón Soler. Oro cepillado - Serie Adagio de Ramón Soler
Precio: 1583.10
Grifo monomando en columna de pie para bañera de línea esbelta, con fijación al suelo estable y resistente, incluye teleducha cilíndrica minimalista y flexible 1,75m con extremo giratorio, oro cepillado de alta resistencia por su tratamiento PVD Código EAN: 8428506063107
