# Columna monomando para bañera con equipo de ducha, referencia 918503DNM de la seria Adagio de Ramón Soler. Cromado - Serie Adagio de Ramón Soler

- Propiedad del archivo: CONSTRUNARIO
- Formato: FIEBDC-3/2012
- Programa: Construnario Versión 3.51
- Fecha de los precios: 19/03/2024
- Divisa: EUR

**918503MO** u Columna monomando para bañera con equipo de ducha, referencia 918503DNM de la seria Adagio de Ramón Soler. Cromado - Serie Adagio de Ramón Soler
Precio: 904.60
Grifo monomando en columna de pie para bañera de línea esbelta, con fijación al suelo estable y resistente, incluye teleducha cilíndrica minimalista y flexible 1,75m con extremo giratorio, cromado de alta resistencia Diamond Finish Código EAN: 8428506063084
