# Monomando baño-ducha, referencia 9346SNM de Ramón Soler. Con inversor integrado. Negro mate - Monomando de Ramón Soler

- Propiedad del archivo: CONSTRUNARIO
- Formato: FIEBDC-3/2012
- Programa: Construnario Versión 3.51
- Fecha de los precios: 19/03/2024
- Divisa: EUR

**9346SNM_RSO** u Monomando baño-ducha, referencia 9346SNM de Ramón Soler. Con inversor integrado. Negro mate - Monomando de Ramón Soler
Precio: 427.90
Grifo monomando de bañera con inversor integrado y sistemas S2 de ahorro de agua del 50%, cooltouch antiquemaduras, limitador de temperatura, anticorrosión patentado, y negro mate de alta resistencia por su tratamiento electrostático sobre galvanizado. Código EAN: 8428506049835
