# Conjunto monomando baño-ducha gran ducha con columna fija, referencia 935602RP300 de Ramón Soler. Accesorios ABS - Monomando de Ramón Soler

- Propiedad del archivo: CONSTRUNARIO
- Formato: FIEBDC-3/2012
- Programa: Construnario Versión 3.51
- Fecha de los precios: 19/03/2024
- Divisa: EUR

**935602RP300_RSO** u Conjunto monomando baño-ducha gran ducha con columna fija, referencia 935602RP300 de Ramón Soler. Accesorios ABS - Monomando de Ramón Soler
Precio: 812.90
Columna telescópica inox 880-1460mm, incluye monomando de bañera con inversor integrado, rociador ultraslim XXL ABS hidrooxigenado Ø300mm, teleducha massage 3 posiciones ABS anti-cal Ø100mm y flexible 1,75m antigiratorio Soleflex, Soleflex, sistemas S2 de ahorro de agua del 50%, cooltouch antiquemaduras, limitador de temperatura anticorrosión patentado y cromado Diamond Finish Código EAN: 8428506039041
