# Columna de ducha telescópica monomando, rociador cuadrado 300, referencia 937413RPK300OCde Ramón Soler. Oro cepillado - Monomando de Ramón Soler

- Propiedad del archivo: CONSTRUNARIO
- Formato: FIEBDC-3/2012
- Programa: Construnario Versión 3.51
- Fecha de los precios: 19/03/2024
- Divisa: EUR

**937412RPK300OC** u Columna de ducha telescópica monomando, rociador cuadrado 300, referencia 937413RPK300OCde Ramón Soler. Oro cepillado - Monomando de Ramón Soler
Precio: 778.90
Columna de ducha telescópica monomando, rociador cuadrado 300, referencia 937413RPK300OCde Ramón Soler. Oro cepillado
