# Conjunto monomando empotrado 2 vías, referencia 941502RK250 de Ramón Soler. Con rociador mural metálico 250X250 mm - Monomando de Ramón Soler

- Propiedad del archivo: CONSTRUNARIO
- Formato: FIEBDC-3/2012
- Programa: Construnario Versión 3.51
- Fecha de los precios: 19/03/2024
- Divisa: EUR

**941502RK250_RSO** u Conjunto monomando empotrado 2 vías, referencia 941502RK250 de Ramón Soler. Con rociador mural metálico 250X250 mm - Monomando de Ramón Soler
Precio: 424.80
Conjunto monomando empotrado 2 vías, referencia 941502RK250 de Ramón Soler. Con rociador mural metálico 250X250 mm Cartucho cerámico Ø35 mm Cartucho distribuidor Sistema Termostop Block de limitación de la temperatura máxima del agua caliente Sistema de ahorro de agua S2 mediante la apertura de la manecilla en dos fases. Caudal a 3 bar: salida ducha 21 l/min y salida baño 22 l/min Nivel acústico a 3 bar: < 20 dB. Cromado latón: 15 micras de espesor de níquel, 0.3 micras de cromo. Resiste presiones estáticas ? 10 bar y golpes de ariete de 25 bar. Temperatura recomendada de agua caliente 55°C. Temperatura máxima de uso 65°C. Máximo 1h a 90°C. Presión de uso entre 1-5 bar. Recomendada 3 bar. Blautherm, conjunto monomando metálico empotrado 2 vías con soporte, toma de agua, teleducha y rociador metálico cuadrado 250mm cromado. Grifo de ducha empotrado 2 vías con placa metálica cuadrada extraplana, de instalación sencilla por su cuerpo compacto, cromado Diamond Finish, sistema S2 de ahorro de agua del 50% y limitador de temperatura. Código EAN: 8428506025587
