# Conjunto monomando empotrado 2 vías, referencia 941502RP240NM con soporte más toma de agua, teleducha y rociador mural Ø 240mm. Negro mate - Monomando de Ramón Soler

- Propiedad del archivo: CONSTRUNARIO
- Formato: FIEBDC-3/2012
- Programa: Construnario Versión 3.51
- Fecha de los precios: 19/03/2024
- Divisa: EUR

**941502RP240NM_RSO** u Conjunto monomando empotrado 2 vías, referencia 941502RP240NM con soporte más toma de agua, teleducha y rociador mural Ø 240mm. Negro mate - Monomando de Ramón Soler
Precio: 449.30
Conjunto monomando empotrado 2 vías, referencia 941502RP240NM con soporte más toma de agua, teleducha y rociador mural Ø 240mm. Negro mate Cartucho cerámico Ø35 mm Cartucho distribuidor Sistema Termostop Block de limitación de la temperatura máxima del agua caliente Sistema de ahorro de agua S2 mediante la apertura de la manecilla en dos fases. Caudal a 3 bar: salida ducha 21 l/min y salida baño 22 l/min Nivel acústico a 3 bar: < 20 dB. Cromado latón: 15 micras de espesor de níquel, 0.3 micras de cromo. Resiste presiones estáticas 10 bar y golpes de ariete de 25 bar. Temperatura recomendada de agua caliente 55°C. Temperatura máxima de uso 65°C. Máximo 1h a 90°C. Presión de uso entre 1-5 bar. Recomendada 3 bar. Conjunto grifo monomando empotrado 2 vías con soporte, toma de agua, rociador ABS Ø240mm, teleducha masaje 3 posiciones ABS anti-cal Ø100mm y flexo color metálico alto brillo 1,75m anti giratorio Soleflex, sistemas S2 ahorro de agua del 50%, cooltouch anti quemaduras, limitador temperatura, anticorrosión patentado, negro mate alta resistencia tratamiento electrostático sobre galvanizado Código EAN: 8428506036750
