# Conjunto monomando empotrado 2 vías, referencia 941502RPK225 de Ramón Soler. Con soporte más toma de agua, teleducha y rociador mural ABS cuadrado 225x225 - Monomando de Ramón Soler

- Propiedad del archivo: CONSTRUNARIO
- Formato: FIEBDC-3/2012
- Programa: Construnario Versión 3.51
- Fecha de los precios: 19/03/2024
- Divisa: EUR

**941502RPK225_RSO** u Conjunto monomando empotrado 2 vías, referencia 941502RPK225 de Ramón Soler. Con soporte más toma de agua, teleducha y rociador mural ABS cuadrado 225x225 - Monomando de Ramón Soler
Precio: 337.20
Conjunto monomando empotrado 2 vías, referencia 941502RPK225 de Ramón Soler. Con soporte más toma de agua, teleducha y rociador mural ABS cuadrado 225x225 Cartucho cerámico Ø35 mm Cartucho distribuidor Sistema Termostop Block de limitación de la temperatura máxima del agua caliente Sistema de ahorro de agua S2 mediante la apertura de la manecilla en dos fases. Caudal a 3 bar: salida ducha 21 l/min y salida baño 22 l/min Nivel acústico a 3 bar: < 20 dB. Cromado latón: 15 micras de espesor de níquel, 0.3 micras de cromo. Resiste presiones estáticas 10 bar y golpes de ariete de 25 bar. Temperatura recomendada de agua caliente 55°C. Temperatura máxima de uso 65°C. Máximo 1h a 90°C. Presión de uso entre 1-5 bar. Recomendada 3 bar. Conjunto grifo monomando empotrado 2 vías con soporte, toma de agua, rociador cuadrado ABS Ø225mm, teleducha masaje 3 posiciones ABS anti-cal Ø100mm y flexo color metálico alto brillo 1,75m antigiratorio Soleflex, sistemas S2 de ahorro de agua del 50%, cooltouch antiquemaduras, limitador de temperatura, anticorrosión patentado y cromado Diamond Finish Código EAN: 8428506015878
