# Termostático de baño-ducha con sistema S2, referencia 943801S de Ramón Soler. Sin equipo de ducha - Termostática de Ramón Soler

- Propiedad del archivo: CONSTRUNARIO
- Formato: FIEBDC-3/2012
- Programa: Construnario Versión 3.51
- Fecha de los precios: 19/03/2024
- Divisa: EUR

**943801S_RSO** u Termostático de baño-ducha con sistema S2, referencia 943801S de Ramón Soler. Sin equipo de ducha - Termostática de Ramón Soler
Precio: 203.50
Grifo termostato de bañera con sistemas cooltouch antiquemaduras, termostop limitador de temperatura, limitador de temperatura, anticorrosión patentado y cromado de alta resistencia Diamond Finish Código EAN: 8428506020759
