# Termostático de baño-ducha con sistema S2, referencia 943801T1 de Ramón Soler. Con equipo de ducha - Termostática de Ramón Soler

- Propiedad del archivo: CONSTRUNARIO
- Formato: FIEBDC-3/2012
- Programa: Construnario Versión 3.51
- Fecha de los precios: 19/03/2024
- Divisa: EUR

**943801T1_RSO** u Termostático de baño-ducha con sistema S2, referencia 943801T1 de Ramón Soler. Con equipo de ducha - Termostática de Ramón Soler
Precio: 248.30
Conjunto grifo termostato de bañera, con teleducha ABS masaje 1 posición anti-cal Ø100mm soporte y flexo color metálico alto brillo 1,75m, con sistemas cooltouch antiquemaduras, termostop limitador de temperatura, anticorrosión patentado y cromado Diamond Finish Código EAN: 8428506025716
