# Termostático de baño-ducha con salida cascada, referencia 943901T3 de Ramón Soler. Sistema S2, con equipo de ducha D (ducha con 3 funciones) - Termostática de Ramón Soler

- Propiedad del archivo: CONSTRUNARIO
- Formato: FIEBDC-3/2012
- Programa: Construnario Versión 3.51
- Fecha de los precios: 19/03/2024
- Divisa: EUR

**943901T3_RSO** u Termostático de baño-ducha con salida cascada, referencia 943901T3 de Ramón Soler. Sistema S2, con equipo de ducha D (ducha con 3 funciones) - Termostática de Ramón Soler
Precio: 287.80
Conjunto grifo termostato de bañera con salida cascada, con teleducha ABS massage 3 posiciones anti-cal Ø113mm, soporte y flexo color metálico alto brillo 1,75m, con sistemas cooltouch antiquemaduras, termostop limitador de temperatura, anticorrosión patentado y cromado Diamond Finish Código EAN: 8428506019463
