# Termostático baño-ducha con inversor integrado, referencia 9446SNM de Ramón Soler. Sin equipo de ducha. Negro mate - Termostática de Ramón Soler

- Propiedad del archivo: CONSTRUNARIO
- Formato: FIEBDC-3/2012
- Programa: Construnario Versión 3.51
- Fecha de los precios: 19/03/2024
- Divisa: EUR

**9446SNM_RSO** u Termostático baño-ducha con inversor integrado, referencia 9446SNM de Ramón Soler. Sin equipo de ducha. Negro mate - Termostática de Ramón Soler
Precio: 519.80
Grifo termostato de bañera con sistemas cooltouch antiquemaduras, anticorrosión patentado y negro mate de alta resistencia por su tratamiento electrostático sobre galvanizado. Código EAN: 8428506049842
