# Termostático baño-ducha con inversor integrado, referencia 9446S de Ramón Soler. Sin equipo de ducha - Termostática de Ramón Soler

- Propiedad del archivo: CONSTRUNARIO
- Formato: FIEBDC-3/2012
- Programa: Construnario Versión 3.51
- Fecha de los precios: 19/03/2024
- Divisa: EUR

**9446S_RSO** u Termostático baño-ducha con inversor integrado, referencia 9446S de Ramón Soler. Sin equipo de ducha - Termostática de Ramón Soler
Precio: 346.40
Grifo termostato de bañera con sistemas cooltouch antiquemaduras, limitador de temperatura, anticorrosión patentado y cromado de alta resistencia Diamond Finish Código EAN: 8428506016837
