# Columna de ducha telescópica termostática con rociador 300, referencia 945412RP300NM de Ramón Soler. Negro mate - Termostática de Ramón Soler

- Propiedad del archivo: CONSTRUNARIO
- Formato: FIEBDC-3/2012
- Programa: Construnario Versión 3.51
- Fecha de los precios: 19/03/2024
- Divisa: EUR

**945412RP300NM** u Columna de ducha telescópica termostática con rociador 300, referencia 945412RP300NM de Ramón Soler. Negro mate - Termostática de Ramón Soler
Precio: 792.20
Columna de ducha telescópica termostática con rociador 300, referencia 945412RP300NM de Ramón Soler. Negro mate
