# Conjunto termostático baño-ducha gran ducha, referencia 945602RP300 de Ramón Soler. Accesorios ABS - Termostática de Ramón Soler

- Propiedad del archivo: CONSTRUNARIO
- Formato: FIEBDC-3/2012
- Programa: Construnario Versión 3.51
- Fecha de los precios: 19/03/2024
- Divisa: EUR

**945602RP300_RSO** u Conjunto termostático baño-ducha gran ducha, referencia 945602RP300 de Ramón Soler. Accesorios ABS - Termostática de Ramón Soler
Precio: 874.10
Columna telescópica inox 880-1460mm, termostato de bañera, rociador ultraslim de grandes dimensiones ABS hidro oxigenado Ø300mm, teleducha masaje de 3 posiciones ABS anti-cal Ø100mm y flexible color metálico alto brillo 1,75m anti giratorio Soleflex, cooltouch anti quemaduras, termostop limitador de temperatura, sistema anticorrosión patentado y cromado Diamond Finish Código EAN: 8428506038068
