# Conjunto termostático empotrado 2 vías, referencia 948712RM250 de Ramón Soler - Termostática de Ramón Soler

- Propiedad del archivo: CONSTRUNARIO
- Formato: FIEBDC-3/2012
- Programa: Construnario Versión 3.51
- Fecha de los precios: 19/03/2024
- Divisa: EUR

**948712RM250_RSO** u Conjunto termostático empotrado 2 vías, referencia 948712RM250 de Ramón Soler - Termostática de Ramón Soler
Precio: 555.30
Conjunto grifo termostato empotrado 2 vías con soporte, toma de agua, rociador metálico hidrooxigenado cuadrado 250mm, teleducha ABS rectangular minimalista 1 posición anti-cal, flexo color metálico alto brillo 1,75m antigiratorio Soleflex, sistemas cooltouch antiquemaduras, termostop limitador de temperatura, anticorrosión patentado y cromado Diamond Finish Código EAN: 8428506025518
