# Conjunto termostático de ducha empotrado de 2 vías, referencia 948712S de Ramón Soler. Con control de caudal, sin equipo ducha - Termostática de Ramón Soler

- Propiedad del archivo: CONSTRUNARIO
- Formato: FIEBDC-3/2012
- Programa: Construnario Versión 3.51
- Fecha de los precios: 19/03/2024
- Divisa: EUR

**948712S_RSO** u Conjunto termostático de ducha empotrado de 2 vías, referencia 948712S de Ramón Soler. Con control de caudal, sin equipo ducha - Termostática de Ramón Soler
Precio: 237.90
Conjunto termostático empotrado 2 vías con soporte, toma de agua, rociador ABS hidrooxigenado cuadrado 225mm, teleducha ABS rectangular minimalista anti-cal, flexo color metálico alto brillo 1,75m antigiratorio Soleflex, sistemas cooltouch antiquemaduras, termostop limitador temperatura, anticorrosión patentado y negro mate alta resistencia, tratamiento electrostático sobre galvanizado Código EAN: 8428506025464
