# Termostático de ducha con equipo de ducha, referencia 969402BT de Ramón Soler - Serie Termotech de Ramón Soler

- Propiedad del archivo: CONSTRUNARIO
- Formato: FIEBDC-3/2012
- Programa: Construnario Versión 3.51
- Fecha de los precios: 19/03/2024
- Divisa: EUR

**969402BT** u Termostático de ducha con equipo de ducha, referencia 969402BT de Ramón Soler - Serie Termotech de Ramón Soler
Precio: 218.00
Termostático de ducha con equipo de ducha, referencia 969402BT de Ramón Soler
