# Barre de douchePolo 565/605 Ø 22 mm, Support coulissant (ABS), porte savon 987602 (ABS transparent) - Barras de ducha de Ramón Soler

- Propriété du fichier: CONSTRUNARIO
- Format: FIEBDC-3/2012
- Logiciel: Construnario Versión 3.51
- Date des prix: 19/03/2024
- Devise: EUR

**982402S_RSO** u Barre de douchePolo 565/605 Ø 22 mm, Support coulissant (ABS), porte savon 987602 (ABS transparent) - Barras de ducha de Ramón Soler
Prix: 36.00
• Chromé laiton : épaisseur du nickel : 15 microns, épaisseur du chrome : 0,3 microns. • essais réalisés selon les exigences des résistences à la corrosion réalisés selon les exigences de la norme européenne EN 262 Código EAN: 8428506001796
