# Barre de douche Polo 565/605 avec porte savon 987602 + accessoires T3 - Barras de ducha de Ramón Soler

- Propriété du fichier: CONSTRUNARIO
- Format: FIEBDC-3/2012
- Logiciel: Construnario Versión 3.51
- Date des prix: 19/03/2024
- Devise: EUR

**982402T3_RSO** u Barre de douche Polo 565/605 avec porte savon 987602 + accessoires T3 - Barras de ducha de Ramón Soler
Prix: 79.10
• Chromé laiton : épaisseur du nickel : 15 microns, épaisseur du chrome : 0,3 microns. • essais réalisés selon les exigences des résistences à la corrosion réalisés selon les exigences de la norme européenne EN 276 Código EAN: 8428506001833
