# Elbow water outlet 1/2” - Inversores, llaves de paso y válvulas de Ramón Soler

- Owner of the file: CONSTRUNARIO
- Format: FIEBDC-3/2012
- Program: Construnario Versión 3.51
- Date of prices: 19/03/2024
- Currency: EUR

**9990_RSO** u Elbow water outlet 1/2” - Inversores, llaves de paso y válvulas de Ramón Soler
Price: 1870
• Chrome-plated brass: 15 microns thick of nickel, 0.3 microns of chrome. • Recommended temperature for the hot water: 55ºC. Maximum working temperature: 65ºC. Maximum: 1h at 90ºC. • Test carried out according to the requirements of corrosion resistance made according to the requirements of the European Norm EN 248 Código EAN: 8428506017810
