# Coude sortie d’eau de1/2” - Inversores, llaves de paso y válvulas de Ramón Soler

- Propriété du fichier: CONSTRUNARIO
- Format: FIEBDC-3/2012
- Logiciel: Construnario Versión 3.51
- Date des prix: 19/03/2024
- Devise: EUR

**9990_RSO** u Coude sortie d’eau de1/2” - Inversores, llaves de paso y válvulas de Ramón Soler
Prix: 36.20
• Chromé laiton : épaisseur du nickel : 15 microns, épaisseur du chrome : 0,3 microns. • Température de l’eau chaude recommandée : 55 ºC. Température maximale d’utilisation : 65 ºC. Maximum 1 h à 90 ºC. • essais réalisés selon les exigences des résistences à la corrosion réalisés selon les exigences de la norme européenne EN 248 Código EAN: 8428506017810
