# Brazo de pared, referencia B350NM de Ramón Soler. 350 mm. Negro mate - Brazos de Ramón Soler

- Propiedad del archivo: CONSTRUNARIO
- Formato: FIEBDC-3/2012
- Programa: Construnario Versión 3.51
- Fecha de los precios: 19/03/2024
- Divisa: EUR

| Código | Ud | Descripción | Precio |
|---|---|---|---|
| B350NM_RSO | u | Brazo de pared, referencia B350NM de Ramón Soler. 350 mm. Negro mate - Brazos de Ramón Soler | 81.20 |
