# Rociador redondo volumétrico de techo, referencia BVRMVOL de Ramón Soler - Teleduchas de Ramón Soler

- Propiedad del archivo: CONSTRUNARIO
- Formato: FIEBDC-3/2012
- Programa: Construnario Versión 3.51
- Fecha de los precios: 19/03/2024
- Divisa: EUR

**BVRMVOL_RSO** u Rociador redondo volumétrico de techo, referencia BVRMVOL de Ramón Soler - Teleduchas de Ramón Soler
Precio: 831.40
Rociador redondo volumétrico de techo Código EAN: 8428506027468
