# Columna de ducha para piscina para exterior, referencia COLEX01 de Ramón Soler - Caños de Ramón Soler

- Propiedad del archivo: CONSTRUNARIO
- Formato: FIEBDC-3/2012
- Programa: Construnario Versión 3.51
- Fecha de los precios: 19/03/2024
- Divisa: EUR

**COLEX01_RSO** u Columna de ducha para piscina para exterior, referencia COLEX01 de Ramón Soler - Caños de Ramón Soler
Precio: 6058.60
Ducha exterior para piscina con boquillas con sistema anti-cal y tratamiento para exterior, de acero inoxidable y acabado pulido Código EAN: 8428506026287
