# Escobillero de pared para baño, referencia ESCO01OC de la serie Ergos de Ramón Soler. Oro cepillado - Accesorios de baño de Ramón Soler

- Propiedad del archivo: CONSTRUNARIO
- Formato: FIEBDC-3/2012
- Programa: Construnario Versión 3.51
- Fecha de los precios: 19/03/2024
- Divisa: EUR

**ESCO01OC** u Escobillero de pared para baño, referencia ESCO01OC de la serie Ergos de Ramón Soler. Oro cepillado - Accesorios de baño de Ramón Soler
Precio: 140.00
Escobillero de pared para baño de diseño minimalista con sistema de instalación dual, fijación mecánica de tornillos a pared y/o fijación adhesiva con pegamento Sealant Fix, oro cepillado de alta resistencia por su tratamiento PVD
