# Conjunto monomando empotrado, referencia K1815021 de la serie Titanium de Ramón Soler. 2 vías - Serie Titanum de Ramón Soler

- Propiedad del archivo: CONSTRUNARIO
- Formato: FIEBDC-3/2012
- Programa: Construnario Versión 3.51
- Fecha de los precios: 19/03/2024
- Divisa: EUR

**K1815021_RSO** u Conjunto monomando empotrado, referencia K1815021 de la serie Titanium de Ramón Soler. 2 vías - Serie Titanum de Ramón Soler
Precio: 298.20
Conjunto monomando empotrado, referencia K1815021 de la serie Titanium de Ramón Soler. 2 vías Cartucho cerámico Ø35 mm Cartucho distribuidor Sistema Termostop Block de limitación de la temperatura máxima del agua caliente Sistema de ahorro de agua S2 mediante la apertura de la manecilla en dos fases. Caudal a 3 bar: salida ducha 21 l/mi Conjunto grifo de ducha empotrado de 2 vías con rociador mural ABS hidrooxigenado de Ø240mm, sistema S2 de ahorro de agua del 50%, limitador de temperatura. Con soporte más toma de agua, teleducha. Rociador mural ABS Ø240 mm Código EAN: 8428506018640
