# Conjunto empotrado 2 vías termostático/soporte más toma de agua, teleducha y rociador mural metálico, referencia K3387011 de la serie Drako de Ramón Soler. Ø 250 mm - Serie Drako de Ramón Soler

- Propiedad del archivo: CONSTRUNARIO
- Formato: FIEBDC-3/2012
- Programa: Construnario Versión 3.51
- Fecha de los precios: 19/03/2024
- Divisa: EUR

**K3387011_RSO** u Conjunto empotrado 2 vías termostático/soporte más toma de agua, teleducha y rociador mural metálico, referencia K3387011 de la serie Drako de Ramón Soler. Ø 250 mm - Serie Drako de Ramón Soler
Precio: 609.90
Conjunto grifo termostático empotrado de 2 vías con soporte, toma de agua, teleducha cilíndrica minimalista 1 posición anti-cal, flexo metálico 1,75m antigiratorio Soleflex y rociador metálico Ø250mm, cromado Diamond Finish, sistema termostop limitador de temperatura y sistema anticorrosión patentado Código EAN: 8428506027543
