# Conjunto empotrado termostático 2 vías, referencia K3687011 de la serie Alexia de Ramón Soler. Con soporte más toma de agua, teleducha y rociador mural metálico Ø 250 mm - Serie Alexia de Ramón Soler

- Propiedad del archivo: CONSTRUNARIO
- Formato: FIEBDC-3/2012
- Programa: Construnario Versión 3.51
- Fecha de los precios: 19/03/2024
- Divisa: EUR

**K3687011_RSO** u Conjunto empotrado termostático 2 vías, referencia K3687011 de la serie Alexia de Ramón Soler. Con soporte más toma de agua, teleducha y rociador mural metálico Ø 250 mm - Serie Alexia de Ramón Soler
Precio: 609.90
Conjunto empotrado termostático 2 vías, referencia K3687011 de la serie Alexia de Ramón Soler. Con soporte más toma de agua, teleducha y rociador mural metálico Ø 250 mm Cartucho termostático Sistema Hot Block de seguridad antiquemaduras Sistema Termostop de bloqueo de la temperatura a 38° Sistema Cooltouch que mantiene las griferias frias-templadas al tacto. Caudal a 3 bar: Salida bañera 20 l/min, salida ducha 12 l/min. Cromado latón: 15 micras de espesor de níquel, 0.3 micras de cromo. Resiste presiones estáticas ? 10 bar y golpes de ariete de 25 bar. Presión recomendada de uso: 1-5 bar (recomendada 3 bar) Temperatura recomendada de agua caliente 55°C. Temperatura máxima de uso 65°C. Máximo 1h a 90°C. Código EAN: 8428506027550
