# Conjunto monomando empotrado 2 vías, referencia K4715021 de la serie Kuatro de Ramón Soler. Con soporte más toma de agua, teleducha y rociador mural metálico 250x250 mm - Serie Kuatro de Ramón Soler

- Propiedad del archivo: CONSTRUNARIO
- Formato: FIEBDC-3/2012
- Programa: Construnario Versión 3.51
- Fecha de los precios: 19/03/2024
- Divisa: EUR

**K4715021_RSO** u Conjunto monomando empotrado 2 vías, referencia K4715021 de la serie Kuatro de Ramón Soler. Con soporte más toma de agua, teleducha y rociador mural metálico 250x250 mm - Serie Kuatro de Ramón Soler
Precio: 684.10
Conjunto monomando empotrado 2 vías, referencia K4715021 de la serie Kuatro de Ramón Soler. Con soporte más toma de agua, teleducha y rociador mural metálico 250x250 mm Cartucho cerámico Ø35 mm Cartucho distribuidor Sistema Termostop Block de limitación de la temperatura máxima del agua caliente Sistema de ahorro de agua S2 mediante la apertura de la manecilla en dos fases. Caudal a 3 bar: salida ducha 21 l/min y salida baño 22 l/min Nivel acústico a 3 bar: < 20 dB. Cromado latón: 15 micras de espesor de níquel, 0.3 micras de cromo. Resiste presiones estáticas = 10 bar y golpes de ariete de 25 bar. Temperatura recomendada de agua caliente 55°C. Temperatura máxima de uso 65°C. Máximo 1h a 90°C. Presión de uso entre 1-5 bar. Recomendada 3 bar. Conjunto grifo de ducha empotrado metálico 2 vías con soporte, toma de agua, rociador metálico hidrooxigenado cuadrado de 250mm, teleducha rectangular minimalista anti-cal y flexo color metálico de alto brillo 1,75m antigiratorio, sistema S2 de ahorro de agua del 50%, termostop limitador de temperatura y cromado Diamond Finish Código EAN: 8428506013607
