# Conjunto empotrado, referencia K4787011 de la serie Kuatro de Ramón Soler. 2 vías termostático. Ø 250 mm - Serie Kuatro de Ramón Soler

- Propiedad del archivo: CONSTRUNARIO
- Formato: FIEBDC-3/2012
- Programa: Construnario Versión 3.51
- Fecha de los precios: 19/03/2024
- Divisa: EUR

**K4787011_RSO** u Conjunto empotrado, referencia K4787011 de la serie Kuatro de Ramón Soler. 2 vías termostático. Ø 250 mm - Serie Kuatro de Ramón Soler
Precio: 731.70
Conjunto grifo termostato de ducha empotrado metálico 2 vías con soporte, toma de agua, rociador metálico hidrooxigenado cuadrado de 250mm, teleducha rectangular minimalista anti-cal y flexo color metálico de alto brillo 1,75m antigiratorio, sistema termostop limitador de temperatura, cooltouch antiquemaduras y cromado de alta resistencia Diamond Finish Código EAN: 8428506027666
