# Kit monomando empotrado, referencia K4918011 de la serie Kuatro NK de Ramón Soler. 1 vía con soporte más toma de agua y teleducha metálica - Serie Kuatro NK de Ramón Soler

- Propiedad del archivo: CONSTRUNARIO
- Formato: FIEBDC-3/2012
- Programa: Construnario Versión 3.51
- Fecha de los precios: 19/03/2024
- Divisa: EUR

**K4918011_RSO** u Kit monomando empotrado, referencia K4918011 de la serie Kuatro NK de Ramón Soler. 1 vía con soporte más toma de agua y teleducha metálica - Serie Kuatro NK de Ramón Soler
Precio: 256.30
Kit monomando empotrado, referencia K4918011 de la serie Kuatro NK de Ramón Soler. 1 vía con soporte más toma de agua y teleducha metálica Cartucho cerámico Ø35 mm Sistema Termostop Block de limitación de la temperatura máxima del agua caliente. Sistema de ahorro de agua S2 mediante la apertura de la manecilla en dos fases. Caudal a 3 bar: 26 l/min Nivel acústico a 3 bar: < 20 dB. Cromado latón: 15 micras de espesor de níquel, 0.3 micras de cromo. Resiste presiones estáticas = 10 bar y golpes de ariete de 25 bar. Temperatura recomendada de agua caliente 55°C. Temperatura máxima de uso 65°C. Máximo 1h a 90°C. Presión de uso entre 1-5 bar. Recomendada 3 bar. Kit monomando empotrado, referencia K4918011 de la serie Kuatro NK de Ramón Soler. 1 vía con soporte más toma de agua y teleducha metálica Código EAN: 8428506013690
