# Conjunto monomando empotrado, referencia K5715021 de la serie New Fly de Ramón Soler. 2 vías. Soporte toma de agua, teeducha y rociador ABS Ø240mm - Serie New Fly de Ramón Soler

- Propiedad del archivo: CONSTRUNARIO
- Formato: FIEBDC-3/2012
- Programa: Construnario Versión 3.51
- Fecha de los precios: 19/03/2024
- Divisa: EUR

**K5715021_RSO** u Conjunto monomando empotrado, referencia K5715021 de la serie New Fly de Ramón Soler. 2 vías. Soporte toma de agua, teeducha y rociador ABS Ø240mm - Serie New Fly de Ramón Soler
Precio: 346.80
Conjunto monomando empotrado, referencia K5715021 de la serie New Fly de Ramón Soler. 2 vías. Soporte toma de agua, teeducha y rociador ABS Ø240mm Cartucho cerámico Ø35 mm Cartucho distribuidor Sistema Termostop Block de limitación de la temperatura máxima del agua caliente Sistema de ahorro de agua S2 mediante la apertura de la manecilla en dos fases. Caudal a 3 bar: salida ducha 21 l/min y salida baño 22 l/min Nivel acústico a 3 bar: < 20 dB. Cromado latón: 15 micras de espesor de níquel, 0.3 micras de cromo. Resiste presiones estáticas = 10 bar y golpes de ariete de 25 bar. Temperatura recomendada de agua caliente 55°C. Temperatura máxima de uso 65°C. Máximo 1h a 90°C. Presión de uso entre 1-5 bar. Recomendada 3 bar. Conjunto grifo empotrado 2 vías con soporte más toma de agua, teleducha anti-cal y rociador mural ABS Ø240mm, cromado Diamond Finish, sistema S2 de ahorro de agua del 50% y limitador de temperatura Código EAN: 8428506042256
