# Conjunto monomando empotrado, referencia K5718012 de la serie New Fly de Ramón Soler. 1 vía. Rociador ABS mural Ø 240 mm. Negro mate - Serie New Fly de Ramón Soler

- Propiedad del archivo: CONSTRUNARIO
- Formato: FIEBDC-3/2012
- Programa: Construnario Versión 3.51
- Fecha de los precios: 19/03/2024
- Divisa: EUR

**K5718012NM_RSO** u Conjunto monomando empotrado, referencia K5718012 de la serie New Fly de Ramón Soler. 1 vía. Rociador ABS mural Ø 240 mm. Negro mate - Serie New Fly de Ramón Soler
Precio: 278.60
Conjunto monomando empotrado, referencia K5718012 de la serie New Fly de Ramón Soler. 1 vía. Rociador ABS mural Ø 240 mm. Negro mate Cartucho cerámico Ø35 mm Sistema Termostop Block de limitación de la temperatura máxima del agua caliente. Sistema de ahorro de agua S2 mediante la apertura de la manecilla en dos fases. Caudal a 3 bar: 26 l/min Nivel acústico a 3 bar: < 20 dB. Cromado latón: 15 micras de espesor de níquel, 0.3 micras de cromo. Resiste presiones estáticas = 10 bar y golpes de ariete de 25 bar. Temperatura recomendada de agua caliente 55°C. Temperatura máxima de uso 65°C. Máximo 1h a 90°C. Presión de uso entre 1-5 bar. Recomendada 3 bar. Conjunto grifo empotrado de 1 vía con rociador mural ABS Ø240mm, negro mate de alta resistencia por su tratamiento electrostático sobre galvanizado, sistema S2 de ahorro de agua del 50% y limitador de temperatura Código EAN: 8428506042294
