# Rociador metálico, referencia RB200NC de Ramón Soler. Ø 200 mm. Niquel cepillado - Rociadores de Ramón Soler

- Propiedad del archivo: CONSTRUNARIO
- Formato: FIEBDC-3/2012
- Programa: Construnario Versión 3.51
- Fecha de los precios: 19/03/2024
- Divisa: EUR

**RB200NC_RSO** u Rociador metálico, referencia RB200NC de Ramón Soler. Ø 200 mm. Niquel cepillado - Rociadores de Ramón Soler
Precio: 1149.30
Rociador Bold metálico, con diseño minimalista de Ø200mm, con sistema anti-cal, de acero inoxidable y acabado níquel cepillado de alta resistencia por su tratamiento PVD. Código EAN: 8428506050824
