# Ceiling shower arm with head shower Ø 200 mm - Hidroterapia de Ramón Soler

- Owner of the file: CONSTRUNARIO
- Format: FIEBDC-3/2012
- Program: Construnario Versión 3.51
- Date of prices: 19/03/2024
- Currency: EUR

**RB2V400_RSO** u Ceiling shower arm with head shower Ø 200 mm - Hidroterapia de Ramón Soler
Price: 87020
• Feed G1/2"" • Working pressure between 1-5 bars, recommended: 3 bars • Chrome-plated brass: 15 microns thick of nickel, 0.3 microns of chrome. Test carried out according to the requirements of sealing, bending torsion, dispersion of the jet, mechanical resistance, flow and corrosion, according to the requirements of the European Norm EN 1112 and EN-248. Código EAN: 8428506007538
