# Dual-douche de pluie - cascade, rectangulaire, 500 X 220 mm - Hidroterapia de Ramón Soler

- Propiedad del archivo: CONSTRUNARIO
- Formato: FIEBDC-3/2012
- Programa: Construnario Versión 3.51
- Fecha de los precios: 19/03/2024
- Divisa: EUR

**RCRK_RSO** u Dual-douche de pluie - cascade, rectangulaire, 500 X 220 mm - Hidroterapia de Ramón Soler
Precio: 1044.30
• Rainshower and Effet cascade • Shower head Alimentation de G1/2"" • Watwerfall Alimentation de G1/2"" • Matériel: acier inoxydable 304 • Débit à 3 bar: 11 l/min (Cascade)- 12 l/min (Pomme de douche) • Température de l’eau chaude recommandée : 55 ºC. Température maximale d’utilisation : 65 ºC. Maximum 1 h à 90 ºC. • Système de pivoteau anti-calcaire • Pression d’utilisation 1-5 bar, recommandée à 3 bar Código EAN: 8428506007088
