# Concealed round showerhead Ø 430 mm - Hidroterapia de Ramón Soler

- Propiedad del archivo: CONSTRUNARIO
- Formato: FIEBDC-3/2012
- Programa: Construnario Versión 3.51
- Fecha de los precios: 19/03/2024
- Divisa: EUR

**REK430_RSO** u Concealed round showerhead Ø 430 mm - Hidroterapia de Ramón Soler
Precio: 89590
• Rainshower effect • Feed G1/2"" • Material: stainless steel 304. • Flow rate at 3 bars: 11 l/min • Recommended temperature for the hot water: 55ºC. Maximum working temperature: 65ºC. Maximum: 1h at 90ºC. • Anti-limescale nozzles system. • Working pressure between 1-5 bars, recommended: 3 bars"" Código EAN: 8428506007132
