# Concealed round showerhead with rainshower and mist effect. Ø 550 mm - Hidroterapia de Ramón Soler

- Owner of the file: CONSTRUNARIO
- Format: FIEBDC-3/2012
- Program: Construnario Versión 3.51
- Date of prices: 19/03/2024
- Currency: EUR

**RELN550_RSO** u Concealed round showerhead with rainshower and mist effect. Ø 550 mm - Hidroterapia de Ramón Soler
Price: 123700
• Rainshower effect y nebulizador • Feed G1/2"" • Material: stainless steel 304 • Flow rate at 3 bars: 12 l/min (Shower head) - 11,5 l/min (x6 Nebulizer) • Recommended temperature for the hot water: 55ºC. Maximum working temperature: 65ºC. Maximum: 1h at 90ºC. • Anti-limescale nozzles system • Working pressure between 1-5 bars, recommended: 3 bars Código EAN: 8428506007224
