# Douche inox. à encastrer 500 mm carré avec pluie et nébuliseur - Hidroterapia de Ramón Soler

- Propiedad del archivo: CONSTRUNARIO
- Formato: FIEBDC-3/2012
- Programa: Construnario Versión 3.51
- Fecha de los precios: 19/03/2024
- Divisa: EUR

**RELNK500_RSO** u Douche inox. à encastrer 500 mm carré avec pluie et nébuliseur - Hidroterapia de Ramón Soler
Precio: 1317.40
• Effet pluie y nebulizador • Alimentation de G1/2"" • Matériel: acier inoxydable 304 • Débit à 3 bar: 13 l/min (Pomme de douche) - 8,5 l/min (x4 Pulvérisateur) • Température de l’eau chaude recommandée : 55 ºC. Température maximale d’utilisation : 65 ºC. Maximum 1 h à 90 ºC. • Système de pivoteau anti-calcaire • Pression d’utilisation 1-5 bar, recommandée à 3 bar Código EAN: 8428506007156
