# Douche rond mural inox à encastrer 154x154 Système anti-calcaire - Hidroterapia de Ramón Soler

- Propiedad del archivo: CONSTRUNARIO
- Formato: FIEBDC-3/2012
- Programa: Construnario Versión 3.51
- Fecha de los precios: 19/03/2024
- Divisa: EUR

**RIR_RSO** u Douche rond mural inox à encastrer 154x154 Système anti-calcaire - Hidroterapia de Ramón Soler
Precio: 686.50
• Système de pivoteau anti-calcaire • Matériel: acier inoxydable 304 • Débit à 3 bar: 15 l/min • Température de l’eau chaude recommandée : 55 ºC. Température maximale d’utilisation : 65 ºC. Maximum 1 h à 90 ºC. • Pression d’utilisation 1-5 bar, recommandée à 3 bar Código EAN: 8428506007026
