# Douche inox. ULTRASLIM Ø 250 mm. Raccord 1/2”. AnticalcaireConsommation 3 bar: 20 l/min Système anticalcaire - Rociadores de Ramón Soler

- Propriété du fichier: CONSTRUNARIO
- Format: FIEBDC-3/2012
- Logiciel: Construnario Versión 3.51
- Date des prix: 19/03/2024
- Devise: EUR

**RM250_RSO** u Douche inox. ULTRASLIM Ø 250 mm. Raccord 1/2”. AnticalcaireConsommation 3 bar: 20 l/min Système anticalcaire - Rociadores de Ramón Soler
Prix: 125.00
• Alimentation de G1/2"" • Material Acero inoxidable • Pression d’utilisation 1-5 bar, recommandée à 3 bar • Chromé laiton : épaisseur du nickel : 15 microns, épaisseur du chrome : 0,3 microns. Essais réalisé selon les exigences d'étanchéité, flexion torsion, dispersion du jet, résistence mécanique, débit et corrosion, selons les exigences de la norme Européenne EN 1112 et EN-248 Código EAN: 8428506555169
